# PRV 500 KW CAIRO ZABALA

- Propiedad del archivo: SOFT S.A.
- Formato: FIEBDC-3/2002
- Programa: Presto 8.8
- Fecha de los precios: 10/05/2024
- Divisa: EUR
- Código: PFV 500 KW (03/07/2017)
Importe: 498776.95

## OC OBRA CIVIL
Importe: 39881.12

**OC1** UD ARQUETA 60x60
8 UD × 130.72 = 1045.76
Suministro e instalación de arqueta prefabricada de hormigón, de dimensiones interiores 60x60x100 cm, sobre solera de hormigón en masa HM-20/B/20/X0 de 20 cm de espesor, con marco y tapa prefabricados de hormigón armado; previa excavación con medios mecánicos y posterior relleno del trasdós con material granular.

| Código | Ud | Descripción | Rendimiento | Precio | Importe |
|---|---|---|---|---|---|
| P01HD110 | m³ | Hormigón HM-20/B/20/X0, fabricado en central. (material) | 0.19 | 47.49 | 9.02 |
| MTJP200 | Ud | Arqueta con fondoprefabricada de hormigón fck=25 MPa, de 60x60x1 (material) | 1 | 33.21 | 33.21 |
| P13WA040 | Ud | Marco y tapa prefabricados de hormigón armado fck=25 MPa, para a (material) | 1 | 61.22 | 61.22 |
| Ma1300aab | h | Retrocargadora sobre neumáticos, de 70 kW. (material) | 0.12 | 24.5 | 2.94 |
| MO2000000 | h | Oficial 1ª construcción. (mano de obra) | 0.72 | 19.37 | 13.95 |
| MO6000000 | h | Peón ordinario (mano de obra) | 0.57 | 18.21 | 10.38 |
|  |  | Total |  |  | 130.72 |

| Medición | Uds. | Largo | Parcial |
|---|---|---|---|
| TRAMO zanja tipo 1 | 1 | 3 | 3.00 |
| TRAMO zanja tipo 2 | 1 | 5 | 5.00 |
| Total |  |  | 8 |

**OC2B** ML ZANJA SIN CANALIZACIÓN (Tipo 1)
84.5 ML × 8.5 = 718.25
Zanja de 60 cm de ancho y 80 cm de profundidad para tendido de cables, colocado sobre lecho de arena de 5 cm de espesor, relleno de cables con 30 cm de arena, y relleno superior con tierra compactada y nivelada con pisón vibrante de guiado manual. Incluyendo cinta señalizadora, excavación en zanja , nivelación, , rellenos y reutilización de tierras sobrantes en la propia zona.Totalmente terminada.

| Código | Ud | Descripción | Rendimiento | Precio | Importe |
|---|---|---|---|---|---|
| Ma1300aab | h | Retrocargadora sobre neumáticos, de 70 kW. | 0.14 | 24.5 | 3.43 |
| Ma0401ai | h | Cargadoras sobre ruedas, de 125 kW de potencia (maquinaria) | 0.01 | 61.37 | 0.61 |
| mq0520ac | h | Compactador monocilíndrico vibrante autopropulsado, de 129 kW, d (maquinaria) | 0.03 | 45.18 | 1.36 |
| MO6000000 | h | Peón ordinario | 0.17 | 18.21 | 3.10 |
|  |  | Total |  |  | 8.5 |

| Medición | Uds. | Largo | Parcial |
|---|---|---|---|
| Interior de PFV |  |  |  |
|  | 5 | 1.5 | 7.50 |
|  | 1 | 77 | 77.00 |
| De caseta control a CGBT |  |  |  |
| Total |  |  | 84.5 |

**OC2** ML ZANJA CON CANALIZACIÓN (Tipo 2)
123.6 ML × 24.11 = 2980.00
Zanja de 60 cm de ancho y 100 cm de profundidad con canalización realizada con CUATRO TUBOS DE POLIETILENO DE DOBLE PARED DE 160 mm, resistencia a compresión mayor de 250 N, suministrado en rollo, colocado sobre lecho de arena de 5 cm de espesor, recubrimiento de 30 cm de hormigón en masa H-100, y relleno superior con tierra compactada y nivelada con pisón vibrante de guiado manual. Incluyendo cinta señalizadora, excavación en zanja , nivelación, hormigonado, canalización, relleno, compactación cada 15 cm al 95%pm, y reutilización de tierras sobrantes en la propia zona.Totalmente terminada.

| Código | Ud | Descripción | Rendimiento | Precio | Importe |
|---|---|---|---|---|---|
| Ma1300aab | h | Retrocargadora sobre neumáticos, de 70 kW. | 0.14 | 24.5 | 3.43 |
| Ma0401ai | h | Cargadoras sobre ruedas, de 125 kW de potencia | 0.01 | 61.37 | 0.61 |
| mq0520ac | h | Compactador monocilíndrico vibrante autopropulsado, de 129 kW, d | 0.02 | 45.18 | 0.90 |
| MTJB11f | ML | Tubo de PE Ø 160, para canalización eléctica (material) | 4 | 3.15 | 12.60 |
| MO6000000 | h | Peón ordinario | 0.1 | 18.21 | 1.82 |
| P01HD110 | m³ | Hormigón HM-20/B/20/X0, fabricado en central. | 0.1 | 47.49 | 4.75 |
|  |  | Total |  |  | 24.11 |

| Medición | Uds. | Largo | Parcial |
|---|---|---|---|
| De CGBT a | 1 | 123.6 | 123.60 |
| Total |  |  | 123.6 |

**OC2C** ML CANALIZACIÓN EN PRISMA DE HORMIGON
9.85 ML × 44.15 = 434.88
Canalización subterránea de baja tensión formada por 4 tubos rígidos de PVC-U, de 160 mm de diámetro y soporte separador cada 70 cm de longitud, ejecutada en zanja, con los tubos embebidos en un prisma de hormigón de dimensiones 60cm x 60cm (ancho x alto) en masa HM-20/B/20/X0 con 6 cm de recubrimiento superior e inferior y 5,5 cm de recubrimiento lateral, incluso excavación y posterior relleno de la zanja. Vertido y compactación del hormigón para la formación del prisma de hormigón en masa e hilo guía. Totalmente montada

| Código | Ud | Descripción | Rendimiento | Precio | Importe |
|---|---|---|---|---|---|
| Ma1300aab | h | Retrocargadora sobre neumáticos, de 70 kW. | 0.18 | 24.5 | 4.41 |
| Ma0401ai | h | Cargadoras sobre ruedas, de 125 kW de potencia | 0.01 | 61.37 | 0.61 |
| mq0520ac | h | Compactador monocilíndrico vibrante autopropulsado, de 129 kW, d | 0.03 | 45.18 | 1.36 |
| MTJB11f | ML | Tubo de PE Ø 160, para canalización eléctica | 4 | 3.15 | 12.60 |
| MO6000000 | h | Peón ordinario | 0.13 | 18.21 | 2.37 |
| P01HD110 | m³ | Hormigón HM-20/B/20/X0, fabricado en central. | 0.48 | 47.49 | 22.80 |
|  |  | Total |  |  | 44.15 |

| Medición | Uds. | Parcial |
|---|---|---|
| TRAMO DE PASO GAVIA | 9.85 | 9.85 |
| Total |  | 9.85 |

**OC3** Ml VALLADO INSTALACION
434.5 Ml × 19.7 = 8559.65
Ml de Formación de vallado de parcela mediante malla de simple torsión, de 40 mm de paso de malla y 1,8 mm de diámetro, acabado galvanizado y postes de acero galvanizado de 48 mm de diámetro y 2 m de altura. Incluso p/p de replanteo, apertura de huecos, relleno de hormigón para recibido de los postes, colocación de la malla y accesorios de montaje y tesado del conjunto.

| Código | Ud | Descripción | Rendimiento | Precio | Importe |
|---|---|---|---|---|---|
| mt52vst030i | Ud | Poste interior de refuerzo de tubo de acero galvanizado, de 48 m (material) | 0.03 | 11.24 | 0.34 |
| P13VP150 | Ud | Poste extremo de tubo de acero galvanizado, de 48 mm de diámetro (material) | 0.08 | 7.6 | 0.61 |
| P13VP120 | Ud | Poste en escuadra de tubo de acero galvanizado, de 48 mm de diám (material) | 0.08 | 27.05 | 2.16 |
| mt52vst010ig | m² | Malla de simple torsión, de 40 mm de paso de malla y 1,8 mm de d (material) | 2.4 | 4 | 9.60 |
| mt52vpm055 | Ud | Accesorios para la fijación de la malla de simple torsión a los (material) | 1 | 1.25 | 1.25 |
| P01HD110 | m³ | Hormigón HM-20/B/20/X0, fabricado en central. | 0.01 | 47.49 | 0.47 |
| MO4000001 | h | Ayudante Albañil (mano de obra) | 0.1 | 18.58 | 1.86 |
| MO2000013 | h | Oficial 1ª Cerrajero (mano de obra) | 0.09 | 19.37 | 1.74 |
| MO4000013 | h | Ayudante Cerrajero (mano de obra) | 0.09 | 18.58 | 1.67 |
|  |  | Total |  |  | 19.7 |

**OC4** Ud PUERTA DE ENTRADA EN VALLADO
1 Ud × 1091.79 = 1091.79
Suministro y montaje de cancela de 6 m de anchura de dos hojas de malla de simple torsión, de 40 mm de paso de malla y 1,8 mm de diámetro, acabado galvanizado y postes de acero galvanizado de 48 mm de diámetro y 2 m de altura. Incluso p/p de replanteo, apertura de huecos, relleno de hormigón para recibido de los postes, colocación de la malla y accesorios de montaje y tesado del conjunto.

| Código | Ud | Descripción | Rendimiento | Precio | Importe |
|---|---|---|---|---|---|
| P13VP230 | Ud | Puerta met.aba.galv. 300x200 STD (material) | 2 | 489.74 | 979.48 |
| MO2000013 | h | Oficial 1ª Cerrajero | 3 | 19.37 | 58.11 |
| MO4000013 | h | Ayudante Cerrajero | 2.917 | 18.58 | 54.20 |
|  |  | Total |  |  | 1091.79 |

**OC5** M2 FORMACIÓN DE CAMINO
1018.8 M2 × 13.45 = 13702.86
Estabilización de caminos, mediante aporte de una capa superficial de 15 cm de espesor, de mezcla de zahorra natural caliza, ligante Greenfor Dust Plus "FORESA" diluido en agua (4 (kg/m³)) y agua, fabricada en central, suministrada a pie de obra con camiones, extendida y nivelada sobre la superficie soporte previamente preparada; compactación con rodillo vibrante de guiado manual; y tratamiento superficial del suelo para evitar el levantamiento de polvo, mediante riego con ligante Greenfor Dust Plus "FORESA" diluido en agua (0,5 kg/m²).

| Código | Ud | Descripción | Rendimiento | Precio | Importe |
|---|---|---|---|---|---|
| P02023 | t | Zahorra natural caliza. (material) | 0.33 | 10.24 | 3.38 |
| MT09007 | kg | Ligante diluido en agua, color blanco, a base de acetato de vini (material) | 1.1 | 7.1 | 7.81 |
| MT0110 | m³ | Agua. | 0.02 | 1.71 | 0.03 |
| MQ1900760 | h | Tractor agrícola ruedas 60 CV con rotov (maquinaria) | 0.02 | 22.47 | 0.45 |
| MO1032 | h | Dumper de obra hasta 1.500 kg (maquinaria) | 0.02 | 10.38 | 0.21 |
| MQ1900530 | h | Rodillo arrast. tractor 1kg/cm (maquinaria) | 0.02 | 0.79 | 0.02 |
| mo1012 | h | Camión cisterna riego agua 191/240 CV (141/177 kW) (maquinaria) | 0.01 | 118.9 | 1.19 |
| MO6000000 | h | Peón ordinario | 0.02 | 18.21 | 0.36 |
|  |  | Total |  |  | 13.45 |

| Medición | Uds. | Largo | Ancho | Parcial |
|---|---|---|---|---|
| CAMINO DE 2M ANCHO | 1 | 95 | 2 | 190.00 |
| CAMINO DE 4M ANCHO | 1 | 207.2 | 4 | 828.80 |
| Total |  |  |  | 1018.8 |

**OC55** M2 PERFILADO DEL TERRENO
6987.4 M2 × 0.21 = 1467.35
Extendido y perfilado de tierras existente con medios mecánicos y refino con medios mecánicos, para nivelación del terrreno.

| Código | Ud | Descripción | Rendimiento | Precio | Importe |
|---|---|---|---|---|---|
| M01172 | h | Motoniveladora de 141 kW. (maquinaria) | 0.003 | 69.7 | 0.21 |
|  |  | Total |  |  | 0.21 |

| Medición | Uds. | Parcial |
|---|---|---|
| PFV | 6987.4 | 6987.40 |
| Total |  | 6987.4 |

**OC6** M2 SOLERA DE HORMIGON
59.6 M2 × 50.69 = 3021.12
Pavimento continuo exterior de hormigón con malla electrosoldada, con juntas, de 20 cm de espesor, realizado con hormigón HA-25/F/20/XC2 fabricado en central, con malla electrosoldada inferior, ME 20x20 Ø 5-5 B 500 T 6x2,20 UNE-EN 10080, extendido y vibrado manual mediante regla vibrante; tratado superficialmente con capa de rodadura de mortero decorativo de rodadura para pavimento de hormigón, color blanco, compuesto de cemento, áridos silíceos y de corindón, aditivos orgánicos y pigmentos, con un rendimiento aproximado de 3 kg/m², espolvoreado manualmente sobre el hormigón aún fresco y posterior fratasado mecánico de toda la superficie hasta conseguir que el mortero quede totalmente integrado en el hormigón. El precio no incluye la base de la solera ni la ejecución y el sellado de las juntas.

| Código | Ud | Descripción | Rendimiento | Precio | Importe |
|---|---|---|---|---|---|
| P01220 | Ud | Separador homologado para malla electrosoldada inferior. (material) | 2 | 0.12 | 0.24 |
| P01169 | m² | Malla electrosoldada ME 20x20 Ø 5-5 B 500 T 6x2,20 UNE-EN 10080. (material) | 1.2 | 1.91 | 2.29 |
| P03005 | m³ | Hormigón HA-25/F/20/XC2, fabricado en central. (material) | 0.21 | 72.31 | 15.19 |
| M02019 | h | Regla vibrante de 3 m. (maquinaria) | 0.03 | 4.38 | 0.13 |
| MQ0895 | h | Fratasadora mecánica de hormigón. (maquinaria) | 0.55 | 35.9 | 19.75 |
| MO2000000 | h | Oficial 1ª construcción. | 0.3 | 19.37 | 5.81 |
| MO6000000 | h | Peón ordinario | 0.4 | 18.21 | 7.28 |
|  |  | Total |  |  | 50.69 |

| Medición | Uds. | Largo | Parcial |
|---|---|---|---|
| ZONA CASETA | 1 | 59.6 | 59.60 |
| Total |  |  | 59.6 |

**OC8** ML EXCAVACIÓN ZANJA RED TIERRA DE 60X60 CM
434.96 ML × 9.85 = 4284.36
Excavación de zanja red de tierra de 60 cm de anchura y 60 cm de profundidad, relleno y compactación con tierras seleccionadas de la propia excavación, sin piedras, con retroexcavadora.

| Código | Ud | Descripción | Rendimiento | Precio | Importe |
|---|---|---|---|---|---|
| Ma1300aab | h | Retrocargadora sobre neumáticos, de 70 kW. | 0.22 | 24.5 | 5.39 |
| mq0520ac | h | Compactador monocilíndrico vibrante autopropulsado, de 129 kW, d | 0.03 | 45.18 | 1.36 |
| MO6000000 | h | Peón ordinario | 0.17 | 18.21 | 3.10 |
|  |  | Total |  |  | 9.85 |

| Medición | Uds. | Largo | Parcial |
|---|---|---|---|
| anillo exterior | 1 | 354.33 | 354.33 |
| ramal intermedio | 1 | 46.63 | 46.63 |
| Conexión a inversores | 5 | 3 | 15.00 |
| Conexión a Cuadro Alterna PFV | 1 | 5 | 5.00 |
| Conexión a picas | 14 | 1 | 14.00 |
| Total |  |  | 434.96 |

**OC9** UD CASETA DE CONTROL PREFABRICADA DE CHAPA
1 UD × 2575.1 = 2575.10
Suministro y montaje de caseta prefabricada de 6,00 X 2,40 X 2,64 de paredes y cubiertas realizadas con Panel sandwich de 40 mm. con acabado pintura prelacada ambas caras y alma de poliuretano, densidad 40 kgr/m3.y coeficiente de aislamiento K=0,39 Kcal/m2HºC. Estructura de base y cubierta electro-soldada, con vigas U200 longitudinales. Pilares desmontables y canalón galvanizado y posterior pintura en polvo. CARPINTERÍA EXTERIOR formada por (1) Ventana corredera dos hojas con cristal de 4 mm. en aluminio lacado blanco 1,00x1,00 m. (1) Reja de seguridad en acero 1,00x1,00 m. (1) Puerta exterior de hierro 0,80x2,00 m. con panel de hoja.ELECTRICIDAD:
Instalación vista por canaleta de PVC tipo UNEX, (1) Caja de conexión exterior,cuadro de protecciones, (1) Luminaria 2x36W (2) Bases de enchufe tipo SCHUKO, (1) Interruptor. Medida la unidad terminada.

| Código | Ud | Descripción | Rendimiento | Precio | Importe |
|---|---|---|---|---|---|
| P04101 | Ud | Caseta prefabricada de chapa de 6x2,4x2,64 (material) | 1 | 2498.19 | 2498.19 |
| P01HD110 | m³ | Hormigón HM-20/B/20/X0, fabricado en central. | 0.36 | 47.49 | 17.10 |
| Ma1300aab | h | Retrocargadora sobre neumáticos, de 70 kW. | 0.14 | 24.5 | 3.43 |
| MO2000000 | h | Oficial 1ª construcción. | 1.5 | 19.37 | 29.06 |
| MO6000000 | h | Peón ordinario | 1.5 | 18.21 | 27.32 |
|  |  | Total |  |  | 2575.1 |

| Medición | Uds. | Parcial |
|---|---|---|
| CASETA CONTROL | 1 | 1.00 |
| Total |  | 1 |

## E.15 INSTALACIÓN ELÉCTRICA FOTOVOLTAICA (14/03/2022)
Importe: 454025.89

**08EW1.01** UD MODULO FOTOVOLTAICO 500W
1250 UD × 229.58 = 286975.00
Suminsitro y montaje de Módulo solar fotovoltaico de células de silicio monocristalino, potencia máxima (Wp) 500 W, tensión a máxima potencia (Vmp) 37,82 V, intensidad a máxima potencia (Imp) 13,22 A, tensión en circuito abierto (Voc) 45,96 V, intensidad de cortocircuito (Isc) 13,95 A, eficiencia 21,05%, 132 células de 182x91 mm, vidrio exterior templado de 3,2 mm de espesor, capa adhesiva de etilvinilacetato (EVA), capa posterior de polifluoruro de vinilo, poliéster y polifluoruro de vinilo (TPT), marco de aluminio anodizado, temperatura de trabajo -40°C hasta 85°C, dimensiones 2094x1134x35 mm, resistencia a la carga del viento 245 kg/m², resistencia a la carga de la nieve 551 kg/m², peso 26,19 kg, con caja de conexiones con diodos, cables y conectores. Totalmente montado y conexionado, incluida cajas de conexiones, conectores y p.p. de pequeño material y medios auxiliares.Medida la unidad instalada, ejecutada, terminada, probada y funcionando.

| Código | Ud | Descripción | Rendimiento | Precio | Importe |
|---|---|---|---|---|---|
| WXX00302N | Ud | Panel fotovoltaico monocristalino 500Wp (material; 05/06/2024) | 1 | 213.26 | 213.26 |
| MO2000015 | h | Oficial 1ª electricista. (mano de obra) | 0.43 | 19.37 | 8.33 |
| MO4000015 | h | Ayudante electricista. (mano de obra) | 0.43 | 18.58 | 7.99 |
|  |  | Total |  |  | 229.58 |

| Medición | Uds. | Largo | Parcial |
|---|---|---|---|
| STRING INVERSOR 1 | 10 | 25 | 250.00 |
| STRING INVERSOR 2 | 10 | 25 | 250.00 |
| STRING INVERSOR 3 | 10 | 25 | 250.00 |
| STRING INVERSOR 4 | 10 | 25 | 250.00 |
| STRING INVERSOR 5 | 10 | 25 | 250.00 |
| Total |  |  | 1250 |

**08EW1.02** UD INVERSOR TRIFÁSICO 100 kW
5 UD × 5240.93 = 26204.65
Suministro y montaje de Inversor solar trifásico para conexión a red, en autoconsumo con posibilidad de vertido de excedentes, marca Hawei modelo SUN2000-100KTL-M2 de 100 Kw, interfaz para gestión del inversor y evaluación de datos de rendimiento, pantalla gráfica LCD, puertos RS-485 Modbus RTU, WLAN/Ethernet Modus TCP. Incluso montaje, pequeño material y accesorios necesarios para su correcta instalación. Medida la unidad instalada, ejecutada, terminada, probada y funcionando

| Código | Ud | Descripción | Rendimiento | Precio | Importe |
|---|---|---|---|---|---|
| P42M610 | Ud | Inversor trifasico de 100 Kw (material; 04/06/2024) | 1 | 5184 | 5184.00 |
| MO2000015 | h | Oficial 1ª electricista. | 1.5 | 19.37 | 29.06 |
| MO4000015 | h | Ayudante electricista. | 1.5 | 18.58 | 27.87 |
|  |  | Total |  |  | 5240.93 |

| Medición | Uds. | Parcial |
|---|---|---|
| PFV | 5 | 5.00 |
| Total |  | 5 |

**08EW1.03** UD SOPORTE PREFABRICADO 18º CON LASTRE
1311 UD × 30 = 39330.00
Suministro y montaje de conjuntos de soportes de hormigón marca Solarbloc modelo de 18º de inclinación con lastre Solarbloc de hormigon prefabricado de 100x16x40 cms, para unidad de módulo fotovoltaico proyectado. Incluso perfilería y tornillería de fijación del módulo. . Medida la unidad instalada, ejecutada, terminada, probada y funcionando.

| Código | Ud | Descripción | Rendimiento | Precio | Importe |
|---|---|---|---|---|---|
| mt35sol028jj | Ud | Soporte Prefabricado de hormigon inclinacion 18º + contrapeso | 1 | 23 | 23.00 |
| MO2000015 | h | Oficial 1ª electricista. | 0.15 | 19.37 | 2.91 |
| MO4000015 | h | Ayudante electricista. | 0.15 | 18.58 | 2.79 |
| MTD511 | Ud | Pequeño material (material) | 5 | 0.26 | 1.30 |
|  |  | Total |  |  | 30 |

| Medición | Uds. | Largo | Parcial |
|---|---|---|---|
| Modulos fotovoltáicos | 1 | 1250 | 1250.00 |
| Extremos finales de filas | 1 | 61 | 61.00 |
| Total |  |  | 1311 |

**08ECC00004N** UD CIRCUITO CC 2X6 MM2 PARA STRING
5375.7 UD × 2.04 = 10966.43
Circuito de corriente continua para instalación fotovoltaica, instalado con cable de cobre de dos conductores tipo H1Z2Z2-K 1,5/1,5 (1,8) kV DC de 6 mm² de sección nominal, sobre bandeja de rejilla con tapa o en montaje superficial, incluso p.p. de cajas de derivación, grapas, piezas especiales y ayudas de albañilería; construido según REBT. Medida la longitud instalada, ejecutada, terminada y probada.

| Código | Ud | Descripción | Rendimiento | Precio | Importe |
|---|---|---|---|---|---|
| P25105 | Ml | Conductor CU H1Z2Z2-K 1,5/1,5 (1,8) kV DC de 6 mm² (material) | 2 | 0.07 | 0.14 |
| MO2000015 | h | Oficial 1ª electricista. | 0.05 | 19.37 | 0.97 |
| MO4000015 | h | Ayudante electricista. | 0.05 | 18.58 | 0.93 |
|  |  | Total |  |  | 2.04 |

| Medición | Uds. | Largo | Ancho | Parcial |
|---|---|---|---|---|
| INVERSOR 1 |  |  |  |  |
| ST1 | 1 | 62 | 1.1 | 68.20 |
| ST2 | 1 | 60.5 | 1.1 | 66.55 |
| ST3 | 1 | 59 | 1.1 | 64.90 |
| ST4 | 1 | 57.5 | 1.1 | 63.25 |
| ST5 | 1 | 56 | 1.1 | 61.60 |
| ST6 | 1 | 54.5 | 1.1 | 59.95 |
| ST7 | 1 | 53 | 1.1 | 58.30 |
| ST8 | 1 | 32 | 1.1 | 35.20 |
| ST9 | 1 | 30 | 1.1 | 33.00 |
| ST10 | 1 | 28.3 | 1.1 | 31.13 |
| ST11 | 1 | 26.8 | 1.1 | 29.48 |
| ST12 | 1 | 25.3 | 1.1 | 27.83 |
| ST13 | 1 | 27 | 1.1 | 29.70 |
| ST14 | 1 | 28.7 | 1.1 | 31.57 |
| ST15 | 1 | 30.4 | 1.1 | 33.44 |
| ST16 | 1 | 32.1 | 1.1 | 35.31 |
| ST17 | 1 | 33.8 | 1.1 | 37.18 |
| ST18 | 1 | 35.5 | 1.1 | 39.05 |
| ST19 | 1 | 37.2 | 1.1 | 40.92 |
| ST20 | 1 | 38.9 | 1.1 | 42.79 |
| INVERSOR 2 |  |  |  |  |
| ST1 | 1 | 77 | 1.1 | 84.70 |
| ST2 | 1 | 75.5 | 1.1 | 83.05 |
| ST3 | 1 | 74 | 1.1 | 81.40 |
| ST4 | 1 | 72.5 | 1.1 | 79.75 |
| ST5 | 1 | 71 | 1.1 | 78.10 |
| ST6 | 1 | 69.5 | 1.1 | 76.45 |
| ST7 | 1 | 68 | 1.1 | 74.80 |
| ST8 | 1 | 66.5 | 1.1 | 73.15 |
| ST9 | 1 | 65 | 1.1 | 71.50 |
| ST10 | 1 | 63.5 | 1.1 | 69.85 |
| ST11 | 1 | 48 | 1.1 | 52.80 |
| ST12 | 1 | 46.5 | 1.1 | 51.15 |
| ST13 | 1 | 45 | 1.1 | 49.50 |
| ST14 | 1 | 43.5 | 1.1 | 47.85 |
| ST15 | 1 | 42 | 1.1 | 46.20 |
| ST16 | 1 | 40.5 | 1.1 | 44.55 |
| ST17 | 1 | 39 | 1.1 | 42.90 |
| ST18 | 1 | 37.5 | 1.1 | 41.25 |
| ST19 | 1 | 36 | 1.1 | 39.60 |
| ST20 | 1 | 34.5 | 1.1 | 37.95 |
| INVERSOR 3 |  |  |  |  |
| ST1 | 1 | 60 | 1.1 | 66.00 |
| ST2 | 1 | 58.5 | 1.1 | 64.35 |
| ST3 | 1 | 57 | 1.1 | 62.70 |
| ST4 | 1 | 55.5 | 1.1 | 61.05 |
| ST5 | 1 | 54 | 1.1 | 59.40 |
| ST6 | 1 | 52.5 | 1.1 | 57.75 |
| ST7 | 1 | 53 | 1.1 | 58.30 |
| ST8 | 1 | 51.5 | 1.1 | 56.65 |
| ST9 | 1 | 50 | 1.1 | 55.00 |
| ST10 | 1 | 48.5 | 1.1 | 53.35 |
| ST11 | 1 | 47 | 1.1 | 51.70 |
| ST12 | 1 | 45.5 | 1.1 | 50.05 |
| ST13 | 1 | 44 | 1.1 | 48.40 |
| ST14 | 1 | 42.5 | 1.1 | 46.75 |
| ST15 | 1 | 41 | 1.1 | 45.10 |
| ST16 | 1 | 30 | 1.1 | 33.00 |
| ST17 | 1 | 31.7 | 1.1 | 34.87 |
| ST18 | 1 | 33.4 | 1.1 | 36.74 |
| ST19 | 1 | 35.1 | 1.1 | 38.61 |
| ST20 | 1 | 36.8 | 1.1 | 40.48 |
| INVERSOR 4 |  |  |  |  |
| ST1 | 1 | 77 | 1.1 | 84.70 |
| ST2 | 1 | 75.5 | 1.1 | 83.05 |
| ST3 | 1 | 74 | 1.1 | 81.40 |
| ST4 | 1 | 72.5 | 1.1 | 79.75 |
| ST5 | 1 | 71 | 1.1 | 78.10 |
| ST6 | 1 | 69.5 | 1.1 | 76.45 |
| ST7 | 1 | 68 | 1.1 | 74.80 |
| ST8 | 1 | 66.5 | 1.1 | 73.15 |
| ST9 | 1 | 65 | 1.1 | 71.50 |
| ST10 | 1 | 63.5 | 1.1 | 69.85 |
| ST11 | 1 | 48 | 1.1 | 52.80 |
| ST12 | 1 | 46.5 | 1.1 | 51.15 |
| ST13 | 1 | 45 | 1.1 | 49.50 |
| ST14 | 1 | 43.5 | 1.1 | 47.85 |
| ST15 | 1 | 42 | 1.1 | 46.20 |
| ST16 | 1 | 40.5 | 1.1 | 44.55 |
| ST17 | 1 | 39 | 1.1 | 42.90 |
| ST18 | 1 | 37.5 | 1.1 | 41.25 |
| ST19 | 1 | 36 | 1.1 | 39.60 |
| ST20 | 1 | 34.5 | 1.1 | 37.95 |
| INVERSOR 5 |  |  |  |  |
| ST1 | 1 | 75 | 1.1 | 82.50 |
| ST2 | 1 | 73.5 | 1.1 | 80.85 |
| ST3 | 1 | 72 | 1.1 | 79.20 |
| ST4 | 1 | 70.5 | 1.1 | 77.55 |
| ST5 | 1 | 69 | 1.1 | 75.90 |
| ST6 | 1 | 67.5 | 1.1 | 74.25 |
| ST7 | 1 | 45 | 1.1 | 49.50 |
| ST8 | 1 | 43.5 | 1.1 | 47.85 |
| ST9 | 1 | 42 | 1.1 | 46.20 |
| ST10 | 1 | 40.5 | 1.1 | 44.55 |
| ST11 | 1 | 39 | 1.1 | 42.90 |
| ST12 | 1 | 37.5 | 1.1 | 41.25 |
| ST13 | 1 | 36 | 1.1 | 39.60 |
| ST14 | 1 | 34.5 | 1.1 | 37.95 |
| ST15 | 1 | 33 | 1.1 | 36.30 |
| ST16 | 1 | 31.5 | 1.1 | 34.65 |
| ST17 | 1 | 30 | 1.1 | 33.00 |
| ST18 | 1 | 28.5 | 1.1 | 31.35 |
| ST19 | 1 | 27 | 1.1 | 29.70 |
| ST20 | 1 | 25.5 | 1.1 | 28.05 |
| Total |  |  |  | 5375.7 |

**08E1W2.3** UD CUADRO DE PROTECCION CA
1 UD × 14829.34 = 14829.34
Cuadro General de Mando y Protección de la instalación, en montaje superficial sobre zócalo, según planos adjuntos, formado por: armario de poliester reforzado con una reserva de espacio del 30% como mínimo, puerta plena con llave, y la aparamenta de mando y protección recogida en planos, toda ella de primera calidad incluso cableado interior de todos sus elementos, identificación de circuitos, bornas de entrada y salida y elementos de conexión, con barra de carril DIN libre en previsión de instalación de otros dispositivos, rotulación exterior con esquema unifilar, material complementario, pequeño material y mano de obra de fabricación e instalación; construido según REBT. Incluso transformadores de medida necesarios para medir y monitorizar la producción eléctrica generada. Medida la unidad instalada, ejecutada, terminada, probada y funcionando..

| Código | Ud | Descripción | Rendimiento | Precio | Importe |
|---|---|---|---|---|---|
| MTJA000100 | Ud | Armario 750x750x300 (material) | 2 | 338.31 | 676.62 |
| IE14440 | u | Interruptor aut. caja moldeada (iv) de 800a. t.C (material; 05/06/2024) | 1 | 6651.2 | 6651.20 |
| IE14501 | u | Rele diferencial 500ma con toroidal (material; 05/06/2024) | 1 | 510.83 | 510.83 |
| IE14465 | Ud | Iam 250A - interruptor aut. caja moldeada (iv) de 250a (material; 05/06/2024) | 5 | 1351.55 | 6757.75 |
| MTD511 | Ud | Pequeño material | 100 | 0.26 | 26.00 |
| MO2000015 | h | Oficial 1ª electricista. | 10.3 | 19.37 | 199.51 |
| MO4000015 | h | Ayudante electricista. | 0.4 | 18.58 | 7.43 |
|  |  | Total |  |  | 14829.34 |

| Medición | Uds. | Parcial |
|---|---|---|
| CUADRO CA PFV | 1 | 1.00 |
| Total |  | 1 |

**08E1W2.3B** UD INTERRUPTOR AUTOMÁTICO 800 A
1 UD × 7203.21 = 7203.21
Suministro y montaje de interruptor automático regulable de 4x800A, con rele y trasnformadores para protección diferencial, instalado en cuadro general existente, incluso cableado dentro del cuadro general. Medida la unidad instalada.

| Código | Ud | Descripción | Rendimiento | Precio | Importe |
|---|---|---|---|---|---|
| IE14440 | u | Interruptor aut. caja moldeada (iv) de 800a. t.C | 1 | 6651.2 | 6651.20 |
| IE14501 | u | Rele diferencial 500ma con toroidal | 1 | 510.83 | 510.83 |
| MTD511 | Ud | Pequeño material | 100 | 0.26 | 26.00 |
| MO2000015 | h | Oficial 1ª electricista. | 0.4 | 19.37 | 7.75 |
| MO4000015 | h | Ayudante electricista. | 0.4 | 18.58 | 7.43 |
|  |  | Total |  |  | 7203.21 |

| Medición | Uds. | Parcial |
|---|---|---|
| En cuadro Gral existente | 1 | 1.00 |
| Total |  | 1 |

**08OUU0200N** u SISTEMA MONITORIZACIÓN Y CONTROL (14/03/2022)
1 u × 2946.22 = 2946.22
Ud. de Monitorización inalámbrica de la instalación y gestión inteligente de la energía, compuesta por ; Analizador medidor de energía marca Janitza UMG 103-CBM o similar, 6 transformadores de intensidad 200/5, Sumador de corriente TSR-3.
Medición de potencia en el punto de conexión a la red (consumo de la red/inyección a red). Compatibles con todas las funcionalidades de gestión de la energía disponibles. Acumulación de valores de medición de energía y potencia en un hogar conectado.
- Monitorización de energía: representación de flujos de energía
- Gestión de energía: control automático de los consumidores conectados con el objetivo de optimizar la eficiencia energética
- Limitación dinámica de la inyección de potencia activa
- Medición de potencia activa mediante el equipo de medición integrado con conexión directa hasta 63 A de corriente límite
Totalmente instalado, conexionado y funcionando perfectamente.

| Código | Ud | Descripción | Rendimiento | Precio | Importe |
|---|---|---|---|---|---|
| EQ10012AN | u | HARDWARE (14/03/2022) | 0.2 | 625 | 125.00 |
| EQ10112B | u | SOFTWARE GESTIÓN ENERGÉTICA (04/06/2024) | 1 | 2763.9 | 2763.90 |
| MO2000015 | h | Oficial 1ª electricista. | 2 | 19.37 | 38.74 |
| MO4000015 | h | Ayudante electricista. | 1 | 18.58 | 18.58 |
|  |  | Total |  |  | 2946.22 |

**08ECC00227** ML CIRCUITO CA 4X150 MM2+TT MM2
382.14 ML × 23.22 = 8873.29
Circuito trifasico, instalado con cable de aluminio 0,6/1KV XLPE+Pol RV-Al Eca de 4x150 mm2 + TT desde Inversores a cuadro de Ca, directamente enterrado en zanja, sin inculir esta. Incluso conexionado en ambos extremos.

| Código | Ud | Descripción | Rendimiento | Precio | Importe |
|---|---|---|---|---|---|
| P25145 | Ml | Conductor AL 150 mm2 0,6/1Kv (material) | 4 | 4.18 | 16.72 |
| P25143 | Ml | Conductor CU 95 mm2 0,6/1Kv (material) | 1 | 2.7 | 2.70 |
| MO2000015 | h | Oficial 1ª electricista. | 0.1 | 19.37 | 1.94 |
| MO4000015 | h | Ayudante electricista. | 0.1 | 18.58 | 1.86 |
|  |  | Total |  |  | 23.22 |

| Medición | Uds. | Largo | Ancho | Parcial |
|---|---|---|---|---|
| INVERSOR 1 A CUADRO CA | 1 | 52 | 1.1 | 57.20 |
| INVERSOR 2 A CUADRO CA | 1 | 57 | 1.1 | 62.70 |
| INVERSOR 3 A CUADRO CA | 1 | 69 | 1.1 | 75.90 |
| INVERSOR 4 A CUADRO CA | 1 | 79.5 | 1.1 | 87.45 |
| INVERSOR 5 A CUADRO CA | 1 | 89.9 | 1.1 | 98.89 |
| Total |  |  |  | 382.14 |

**08ECC00227B** ML CIRCUITO CA 5(3X240/150 MM2)
374.75 ML × 113.8 = 42646.55
Suministro y tendido de circuito de baja tensión realizado con conductor de Aluminio de 5x(3x240mm2 +1x150mm2) RV-Al Eca, aislamiento 0,6/1KV directamente enterrado o bajo tubo corrugado enterrado, sin incluir este.

| Código | Ud | Descripción | Rendimiento | Precio | Importe |
|---|---|---|---|---|---|
| P25147 | Ml | Conductor AL 240 mm2 0,6/1Kv (material) | 15 | 5.94 | 89.10 |
| P25145 | Ml | Conductor AL 150 mm2 0,6/1Kv | 5 | 4.18 | 20.90 |
| MO2000015 | h | Oficial 1ª electricista. | 0.1 | 19.37 | 1.94 |
| MO4000015 | h | Ayudante electricista. | 0.1 | 18.58 | 1.86 |
|  |  | Total |  |  | 113.8 |

| Medición | Uds. | Largo | Ancho | Parcial |
|---|---|---|---|---|
| DESDE CUADRO CA INVERSORES A CUADRO GRAL |  |  |  |  |
| Tramo 1 - directamente enterrado en zanja | 1 | 206.5 | 1.05 | 216.83 |
| Tramo 2 - Bajo tubo enterrado en zanja | 1 | 56 | 1.05 | 58.80 |
| Tramo 2 - Bajo tubo enterrado en zanja | 1 | 94.4 | 1.05 | 99.12 |
| Total |  |  |  | 374.75 |

**08ECC00227C** ML CIRCUITO DE TT 35 MM2
434.96 ML × 6.27 = 2727.20
Suministro e instalación de conductor de tierra formado por cable rígido desnudo de cobre trenzado, de 35 mm² de sección enterrado en zanja. Incluso p/p de uniones realizadas con soldadura aluminotérmica, grapas y bornes de unión. Totalmente montado, conexionado y probado.

| Código | Ud | Descripción | Rendimiento | Precio | Importe |
|---|---|---|---|---|---|
| P25093 | Ml | Conductor CU 35 MM2 (material) | 1 | 3.61 | 3.61 |
| MO2000015 | h | Oficial 1ª electricista. | 0.07 | 19.37 | 1.36 |
| MO4000015 | h | Ayudante electricista. | 0.07 | 18.58 | 1.30 |
|  |  | Total |  |  | 6.27 |

| Medición | Uds. | Largo | Parcial |
|---|---|---|---|
| anillo exterior | 1 | 354.33 | 354.33 |
| ramal intermedio | 1 | 46.63 | 46.63 |
| Conexión a inversores | 5 | 3 | 15.00 |
| Conexión a Cuadro Alterna PFV | 1 | 5 | 5.00 |
| Conexión a picas | 14 | 1 | 14.00 |
| Total |  |  | 434.96 |

**08ECC00228** ML CIRCUITO DE TT 16 MM2
1532 ML × 3.49 = 5346.68
Suministro y montaje de Conductor aislado de tierra formado por cable unipolar ES07Z1-K (AS), reacción al fuego clase Cca-s1b,d1,a1, con conductor de cobre clase 5 (-K) de 16 mm² de sección, con aislamiento de compuesto termoplástico a base de poliolefina libre de halógenos con baja emisión de humos y gases corrosivos (Z1). Incluso p.p. de picas de puesta a tierra y de accesorios de conexión a módulos fotovoltáicos. Medida la unidad instalada.

| Código | Ud | Descripción | Rendimiento | Precio | Importe |
|---|---|---|---|---|---|
| P25091 | Ml | Conductor CU 16 mm2 (material) | 1 | 1.59 | 1.59 |
| MO2000015 | h | Oficial 1ª electricista. | 0.05 | 19.37 | 0.97 |
| MO4000015 | h | Ayudante electricista. | 0.05 | 18.58 | 0.93 |
|  |  | Total |  |  | 3.49 |

| Medición | Uds. | Largo | Parcial |
|---|---|---|---|
| CONEXIONES A MÓDULOS |  |  |  |
| FILAS | 22 | 30 | 660.00 |
| FILAS | 2 | 15 | 30.00 |
| FILAS | 27 | 26 | 702.00 |
| FILAS | 10 | 14 | 140.00 |
| Total |  |  | 1532 |

**01.CB.8** ML CANALIZACIÓN DE BANDEJA REJIBAND G.C. 400x60 mm
138.14 ML × 43.27 = 5977.32
Suministro y montaje de m. de Bandeja portacables de rejilla tipo Rejiband con tapa, marca PEMSA, fabricada en acero al carbono según UNE 10016-2:94 (prox. UNE-EN ISO 16120), dimensiones 400x60 mm y 3 m de longitud, ref. 60232400 con borde de seguridad, certificado de ensayo de resistencia al fuego E90, según DIN 4102-12, marcado N de AENOR, y acabado anticorrosión Galvanizado en Caliente según UNE–EN-ISO 1461-99, con espesor medio de la capa protectora de 70 micras. Incluso parte proporcional de soportes Omega o Reforzados, originales de PEMSA, bloque de hormigón para apoyo en suelo y otros accesorios necesarios. Todo ello acorde con la norma UNE-EN-61537 según Marcado N de AENOR.

| Código | Ud | Descripción | Rendimiento | Precio | Importe |
|---|---|---|---|---|---|
| P25072 | Ml | bandeja metálica 400x60 mm (material) | 1 | 41.37 | 41.37 |
| MO2000015 | h | Oficial 1ª electricista. | 0.05 | 19.37 | 0.97 |
| MO4000015 | h | Ayudante electricista. | 0.05 | 18.58 | 0.93 |
|  |  | Total |  |  | 43.27 |

| Medición | Uds. | Largo | Parcial |
|---|---|---|---|
|  | 1 | 9.79 | 9.79 |
|  | 1 | 7.92 | 7.92 |
|  | 1 | 46.43 | 46.43 |
|  | 1 | 47 | 47.00 |
|  | 1 | 27 | 27.00 |
| Total |  |  | 138.14 |

## S SEGURIDAD Y SALUD (03/07/2017)
Importe: 3117.2

### 19SI Individual (14/01/2022)
Importe: 1814.92

#### 19SIC Cabeza (14/01/2022)
Importe: 551.6

**19SIC10001** u PROTECTOR AUDITIVO CASQUETES ALMOHADILLAS REEMPLAZ. (05/12/2022)
10 u × 23 = 230.00
Protector auditivo fabricado con casquetes ajustables de almohadillas reemplazables, R.D. 773/97 y marcado CE según R.D. 1407/92. Medida la unidad en obra.

| Código | Ud | Descripción | Rendimiento | Precio | Importe |
|---|---|---|---|---|---|
| HC00100 | u | AMORTIGUADOR DE RUIDO CON CASQUETES ALMOHADILLAS (material; 05/12/2022) | 1 | 23 | 23.00 |
|  |  | Total |  |  | 23 |

**19SIC20001** u GAFAS MONTURA ACETATO, PATILLAS ADAPTABLES (14/01/2022)
10 u × 13.72 = 137.20
Gafas de montura de acetato, patillas adaptables, visores de vidrio neutro, tratados, templados e inastillables, para trabajos con riesgos de impactos en ojos, según R.D. 773/97 y marcado CE según R.D. 1407/92. Medida la unidad en obra.

| Código | Ud | Descripción | Rendimiento | Precio | Importe |
|---|---|---|---|---|---|
| HC03300 | u | GAFAS ANTI-IMPACTO DE MONTURA ACETATO (material; 14/01/2022) | 1 | 13.72 | 13.72 |
|  |  | Total |  |  | 13.72 |

**19SIC20003** u GAFAS MONTURA POLICARBONATO PROTECCIONES LATERALES (14/01/2022)
10 u × 15.94 = 159.40
Gafas de montura de policarbonato, con protecciones laterales integradas, de polcarbonato anti-rayado para trabajos con riesgos de impactos en ojos, según R.D.1407/1992. Medida la unidad en obra.

| Código | Ud | Descripción | Rendimiento | Precio | Importe |
|---|---|---|---|---|---|
| HC03320 | u | GAFAS ANTI-IMPACTO DE POLICABONATO (material; 14/01/2022) | 1 | 15.94 | 15.94 |
|  |  | Total |  |  | 15.94 |

**19SIC90001** u CASCO SEG. CONTRA IMPACTOS POLIETILENO ALTA (05/12/2022)
10 u × 2.5 = 25.00
Casco de seguridad contra impactos polietileno alta densidad según R.D. 773/97 y marcado CE según R.D. 1407/92. Medida la unidad en obra.

| Código | Ud | Descripción | Rendimiento | Precio | Importe |
|---|---|---|---|---|---|
| HC01500 | u | CASCO DE SEGURIDAD ESTANDAR (material; 05/12/2022) | 1 | 2.5 | 2.50 |
|  |  | Total |  |  | 2.5 |

#### 19SIM Manos (05/12/2022)
Importe: 701.9

**19SIM90001** u PAR GUANTES RIESGOS MECÁNICOS MÍN. PIEL FLOR CERDO (05/12/2022)
10 u × 2.49 = 24.90
Par de guantes de protección para riesgos mecánicos mínimos, fabricado en piel de flor de cerdo, según R.D. 773/97 y marcado CE según R.D. 1407/92. Medida la unidad en obra.

| Código | Ud | Descripción | Rendimiento | Precio | Importe |
|---|---|---|---|---|---|
| HC04200 | u | PAR DE GUANTES RIESGOS MECÁNICOS MINIMOS PIEL CERDO (material; 05/12/2022) | 1 | 2.49 | 2.49 |
|  |  | Total |  |  | 2.49 |

**19SIM90011** u PAR GUANTES PROTEC. ELÉCTRICA CLASE 00 (05/12/2022)
10 u × 29.9 = 299.00
Par de guantes de protección eléctrica de baja tensión, 2500 V clase 00, fabricado con material látex natural, según R.D. 773/97 y marcado CE según R.D. 1407/92. Medida la unidad en obra.

| Código | Ud | Descripción | Rendimiento | Precio | Importe |
|---|---|---|---|---|---|
| HC04800 | u | PAR DE GUANTES AISLANTES BT. 2500 V (material; 05/12/2022) | 1 | 29.9 | 29.90 |
|  |  | Total |  |  | 29.9 |

**19SIM90012** u PAR GUANTES PROTEC. ELÉCTRICA CLASE 0 (05/12/2022)
10 u × 37.8 = 378.00
Par de guantes de protección eléctrica de baja tensión, 5000 V clase 0, fabricado con material látex natural, según R.D. 773/97 y marcado CE según R.D. 1407/92. Medida la unidad en obra.

| Código | Ud | Descripción | Rendimiento | Precio | Importe |
|---|---|---|---|---|---|
| HC04810 | u | PAR DE GUANTES AISLANTES BT. 5000 V (material; 05/12/2022) | 1 | 37.8 | 37.80 |
|  |  | Total |  |  | 37.8 |

#### 19SIP Pies (05/12/2022)
Importe: 479.5

**19SIP50002** u PAR DE BOTAS CAÑA ALTA IMPERM. PLANTILLA Y PUNTERA MET. (05/12/2022)
10 u × 23.45 = 234.50
Par de botas de caña alta impermeable, plantilla y puntera metálica, fabricados en PVC, según R.D. 773/97 y marcado CE según R.D. 1407/92. Medida la unidad en obra.

| Código | Ud | Descripción | Rendimiento | Precio | Importe |
|---|---|---|---|---|---|
| HC00660 | u | PAR DE BOTAS AGUA PVC PUNTERA Y PLANTILLA METAL (material; 05/12/2022) | 1 | 23.45 | 23.45 |
|  |  | Total |  |  | 23.45 |

**19SIP90001** u PAR ZAPATOS SEGURIDAD PIEL AFELPADA, PLANTILLA Y PUNTERA MET. (05/12/2022)
10 u × 24.5 = 245.00
Par de zapatos de seguridad contra riesgos mecánicos, fabricados en piel afelpada, plantilla y puntera metálica, piso antideslizante según R.D. 773/97 y marcado CE según R.D. 1407/92. Medida la unidad en obra.

| Código | Ud | Descripción | Rendimiento | Precio | Importe |
|---|---|---|---|---|---|
| HC06300 | u | PAR DE ZAPATOS PIEL AFELPADA PLANTILLA Y PUNTERA METAL (material; 05/12/2022) | 1 | 24.5 | 24.50 |
|  |  | Total |  |  | 24.5 |

#### 19SIT Tronco, piernas y brazos (14/01/2022)
Importe: 81.92

**19SIT90007** u CINTURÓN ANTILUMBAGO (14/01/2022)
4 u × 11.73 = 46.92
Cinturón antilumbago de hebillas para protección de la zona dorsolumbar fabricado con lona con forro interior y bandas de refuerzos en cuero flor, según R.D. 773/97 y marcado CE según R.D. 1407/92. Medida la unidad en obra.

| Código | Ud | Descripción | Rendimiento | Precio | Importe |
|---|---|---|---|---|---|
| HC01800 | u | CINTURÓN ANTILUMBAGO (material; 14/01/2022) | 1 | 11.73 | 11.73 |
|  |  | Total |  |  | 11.73 |

**19SIT90008** u CHALECO REFLECTANTE POLIÉSTER, SEGURIDAD VIAL (05/12/2022)
10 u × 3.5 = 35.00
Chaleco reflectante confeccionado con tejido fluorescente y tiras de tela reflectante 100% poliéster, para seguridad vial en general según R.D. 773/97 y marcado CE según R.D. 1407/92. Medida la unidad en obra.

| Código | Ud | Descripción | Rendimiento | Precio | Importe |
|---|---|---|---|---|---|
| HC01600 | u | CHALECO REFLECTANTE (material; 05/12/2022) | 1 | 3.5 | 3.50 |
|  |  | Total |  |  | 3.5 |

### 19SS Señalizaciones y acotamientos (03/07/2017)
Importe: 1277.52

#### 19SSA Acotamiento (03/07/2017)
Importe: 709.71

**19SSA00001** u CONO DE BALIZAMIENTO REFLECTANTE DE 0,50 m (14/01/2022)
30 u × 12.03 = 360.90
Cono de balizamiento reflectante de 0,50 m, incluso colocación de acuerdo con las especificaciones y modelos del R.D. 485/97, valorado en función del número óptimo de utilizaciones. Medida la cantidad ejecutada.

| Código | Ud | Descripción | Rendimiento | Precio | Importe |
|---|---|---|---|---|---|
| HS00100 | u | CONO BALIZAMIENTO REFLEC. 0,50 m (material; 14/01/2022) | 0.1 | 16.5 | 1.65 |
| MO6000000 | h | Peón ordinario | 0.57 | 18.21 | 10.38 |
|  |  | Total |  |  | 12.03 |

**19SSA90052** m VALLA METÁLICA PARA ACOTAMIENTO DE ESPACIOS, ELEM. PVC (03/07/2017)
33 m × 10.57 = 348.81
Valla metálica para acotamiento de espacios, formada por elementos de PVC autónomos normalizados de 1,50x1,10 m, incluso montaje y desmontaje de los mismos. Medida la longitud ejecutada.

| Código | Ud | Descripción | Rendimiento | Precio | Importe |
|---|---|---|---|---|---|
| HS03401 | u | VALLA AUTÓNOMA NORMALIZADA PVC (material; 03/07/2017) | 0.013 | 14.25 | 0.19 |
| MO6000000 | h | Peón ordinario | 0.57 | 18.21 | 10.38 |
|  |  | Total |  |  | 10.57 |

#### 19SSS Señalización (03/07/2017)
Importe: 426.16

**19SSS90111** u SEÑAL METÁLICA "ADVERTENCIA" 42 cm, CON SOPORTE METÁLICO (03/07/2017)
8 u × 27.09 = 216.72
Señal de seguridad metálica tipo advertencia de 42 cm, con soporte metálico de 50 mm de diám., incluso colocación, de acuerdo R.D. 485/97 y p.p. de desmontaje. Medida la cantidad ejecutada.

| Código | Ud | Descripción | Rendimiento | Precio | Importe |
|---|---|---|---|---|---|
| HS00500 | u | SEÑAL ADVERTENCIA 42 cm (material; 03/07/2017) | 0.33 | 58.6 | 19.34 |
| HS02100 | u | SOPORTE METALICO DIÁM. 50 mm (material; 03/07/2017) | 0.33 | 17.98 | 5.93 |
| MO6000000 | h | Peón ordinario | 0.1 | 18.21 | 1.82 |
|  |  | Total |  |  | 27.09 |

**19SSS90211** u SEÑAL PVC. "ADVERTENCIA" 30 cm SOPORTE MET. (03/07/2017)
10 u × 8.8 = 88.00
Señal de seguridad PVC 2 mm tipo advertencia de 30 cm, con soporte metálico de 50 mm de diámetro, incluso colocación y p.p. de desmontaje de acuerdo con R.D. 485/97. Medida la cantidad ejecutada.

| Código | Ud | Descripción | Rendimiento | Precio | Importe |
|---|---|---|---|---|---|
| HS01200 | u | SEÑAL PVC 30 cm (material; 14/01/2022) | 0.33 | 3.17 | 1.05 |
| HS02100 | u | SOPORTE METALICO DIÁM. 50 mm | 0.33 | 17.98 | 5.93 |
| MO6000000 | h | Peón ordinario | 0.1 | 18.21 | 1.82 |
|  |  | Total |  |  | 8.8 |

**19SSS90301** u SEÑAL PVC. "SEÑALES INDICADORAS" 30x30 cm SOP. MET. (03/07/2017)
10 u × 10.92 = 109.20
Señal de seguridad PVC 2 mm tipo señales indicadoras de 30x30 cm con soporte de 50 mm de diámetro, incluso colocación y p.p. de desmontaje de acuerdo con R.D. 485/97. Medida la cantidad ejecutada.

| Código | Ud | Descripción | Rendimiento | Precio | Importe |
|---|---|---|---|---|---|
| HS01300 | u | SEÑAL PVC 30x30 cm (material; 14/01/2022) | 1 | 3.17 | 3.17 |
| HS02100 | u | SOPORTE METALICO DIÁM. 50 mm | 0.33 | 17.98 | 5.93 |
| MO6000000 | h | Peón ordinario | 0.1 | 18.21 | 1.82 |
|  |  | Total |  |  | 10.92 |

**19SSS90302** u SEÑAL PVC. "SEÑALES INDICADORAS" 30x30 cm SIN SOPORTE (14/01/2022)
3 u × 4.08 = 12.24
Señal de seguridad PVC 2 mm tipo señales indicadoras de 30x30 cm sin soporte, incluso colocación y p.p. de desmontaje de acuerdo con R.D. 485/97. Medida la cantidad ejecutada.

| Código | Ud | Descripción | Rendimiento | Precio | Importe |
|---|---|---|---|---|---|
| HS01300 | u | SEÑAL PVC 30x30 cm | 1 | 3.17 | 3.17 |
| MO6000000 | h | Peón ordinario | 0.05 | 18.21 | 0.91 |
|  |  | Total |  |  | 4.08 |

#### 19SSW Varios (03/07/2017)
Importe: 141.65

**19SSW90002** u SEÑAL DE PELIGRO REFLECTANTE DE 0,90 m (03/07/2017)
5 u × 13.75 = 68.75
Señal de peligro reflectante de 0,90 m, con trípode de acero galvanizado, incluso colocación de acuerdo con R.D. 485/97. Medida la cantidad ejecutada.

| Código | Ud | Descripción | Rendimiento | Precio | Importe |
|---|---|---|---|---|---|
| HS01000 | u | SEÑAL PELIGRO 0,90 m TIPO A (material; 03/07/2017) | 0.1 | 78.91 | 7.89 |
| HS02300 | u | TRÍPODE AC. GALV. SEÑAL T.A. 0,90 m (material; 14/01/2022) | 0.1 | 40.35 | 4.04 |
| MO6000000 | h | Peón ordinario | 0.1 | 18.21 | 1.82 |
|  |  | Total |  |  | 13.75 |

**19SSW90101** u PANEL DIRECCIONAL PROVISIONAL REFLECTANTE 1,50x0,45 m (03/07/2017)
3 u × 24.3 = 72.90
Panel direccional provisional reflectante de 1,50x0,45 m, sobre soportes con base en T, incluso colocación de acuerdo con R.D. 485/97. Medida la cantidad ejecutada.

| Código | Ud | Descripción | Rendimiento | Precio | Importe |
|---|---|---|---|---|---|
| HS00200 | u | PANEL DIRECCIONAL 1,50x0,45 m (material; 14/01/2022) | 0.1 | 152.09 | 15.21 |
| HS02000 | u | SOPORTE EN "T" PARA PANELES DIRECCIONALES (material; 03/07/2017) | 0.1 | 72.66 | 7.27 |
| MO6000000 | h | Peón ordinario | 0.1 | 18.21 | 1.82 |
|  |  | Total |  |  | 24.3 |

### 19SW Varios (03/07/2017)
Importe: 24.76

**HW00200** u BOTIQUÍN PORTATIL (material; 03/07/2017)
2 u × 12.38 = 24.76
Medida la cantidad útil descargada

## G GESTION DE RESIDUOS (28/12/2021)
Importe: 452.66

**17RRR00340** m3 RETIRADA EN CONTENEDOR 3 m3 RESIDUOS MIXTOS 10 km (28/12/2021)
1.81 m3 × 250.09 = 452.66
Retirada en contenedor de 3 m3 de residuos mixtos en obra a planta de valorización situada a una distancia máxima de 10 km, formada por: carga, transporte a planta, descarga y canon de gestión. Medido el volumen esponjado.

| Código | Ud | Descripción | Rendimiento | Precio | Importe |
|---|---|---|---|---|---|
| MO6000000 | h | Peón ordinario | 12.35 | 18.21 | 224.89 |
| ER00100N | m3 | Canon gestion de residuos mixtos (material; 28/12/2021) | 1 | 8.83 | 8.83 |
| MK00400 | m3 | Transporte en contenedor (maquinaria) | 1 | 16.37 | 16.37 |
|  |  | Total |  |  | 250.09 |

## CC CONTROL DE CALIDAD (04/06/2024)
Importe: 1300.08

**CC02.04** UD PRUEBA DE SERVICIO INST.FOTOVOLTAICA (04/06/2024)
1 UD × 866.72 = 866.72
Prueba de servicio, a realizar por laboratorio acreditado en el área técnica correspondiente, de la instalación fotovoltáica de 500 Kwn, de acuerdo a REBT, comprobando la accesibilidad de todas las partes registrables, el funcionamiento general de la instalación, así como el rendimiento de los paneles. Incluso emisión de informe de resultados. Medida la unidad para el conjunto de la actuación

| Código | Ud | Descripción | Rendimiento | Precio | Importe |
|---|---|---|---|---|---|
| 18TC0001 | H | Técnico (04/06/2024) | 8 | 108.34 | 866.72 |
|  |  | Total |  |  | 866.72 |

**CC01.01** UD VERIFICACIÓN INST.ELÉCTRICA SEGÚN ITC-BT-05 (04/06/2024)
1 UD × 433.36 = 433.36
Verificación previa a la puesta en servicio, de la instalación eléctrica según ITC-BT-05 y Norma UNE 20.4060-6-61, por instalador habilitado. Incluyendo inspección visual completa de la instalación, comprobación de la continuidad de los conductores de protección y de las uniones equipotenciales principales y suplementarias, realización de la medición de resistencia de aislamiento de la instalación eléctrica para todos los circuitos, realización de la medición de tierra de la instalación, realización de ensayos de polaridad,prueba de disparo de interruptores diferenciales y comprobación de tiempo de disparo y tensiones de contacto, comprobación y medida de corriente de fugas,comprobación de disparo de interruptores automáticos. Incluso emisión certificado e informe de resultados. Por tratarse de ensayos de obligatorio cumplimiento, el coste de ejecucón debe considerarse repercutido en las partidas presupuestarias de instalación proyectada

| Código | Ud | Descripción | Rendimiento | Precio | Importe |
|---|---|---|---|---|---|
| 18TC0001 | H | Técnico | 4 | 108.34 | 433.36 |
|  |  | Total |  |  | 433.36 |

| Medición | Uds. | Parcial |
|---|---|---|
| Inst. Eléctrica y Fotovoltaica | 1 | 1.00 |
| Total |  | 1 |

## Recursos

**IE14440** u Interruptor aut. caja moldeada (iv) de 800a. t.C
Medida la cantidad útil descargada

**IE14501** u Rele diferencial 500ma con toroidal
Medida la cantidad útil descargada

**IE14465** Ud Iam 250A - interruptor aut. caja moldeada (iv) de 250a
Medida la cantidad útil descargada

**HC00100** u AMORTIGUADOR DE RUIDO CON CASQUETES ALMOHADILLAS
Medida la cantidad útil descargada

**HC03300** u GAFAS ANTI-IMPACTO DE MONTURA ACETATO
Medida la cantidad útil descargada

**HC03320** u GAFAS ANTI-IMPACTO DE POLICABONATO
Medida la cantidad útil descargada

**HC01500** u CASCO DE SEGURIDAD ESTANDAR
Medida la cantidad útil descargada

**HC04200** u PAR DE GUANTES RIESGOS MECÁNICOS MINIMOS PIEL CERDO
Medida la cantidad útil descargada

**HC04800** u PAR DE GUANTES AISLANTES BT. 2500 V
Medida la cantidad útil descargada

**HC04810** u PAR DE GUANTES AISLANTES BT. 5000 V
Medida la cantidad útil descargada

**HC00660** u PAR DE BOTAS AGUA PVC PUNTERA Y PLANTILLA METAL
Medida la cantidad útil descargada

**HC06300** u PAR DE ZAPATOS PIEL AFELPADA PLANTILLA Y PUNTERA METAL
Medida la cantidad útil descargada

**HC01800** u CINTURÓN ANTILUMBAGO
Medida la cantidad útil descargada

**HC01600** u CHALECO REFLECTANTE
Medida la cantidad útil descargada

**HS00100** u CONO BALIZAMIENTO REFLEC. 0,50 m
Medida la cantidad útil descargada

**HS03401** u VALLA AUTÓNOMA NORMALIZADA PVC
Medida la cantidad útil descargada

**HS00500** u SEÑAL ADVERTENCIA 42 cm
Medida la cantidad útil descargada

**HS02100** u SOPORTE METALICO DIÁM. 50 mm
Medida la cantidad útil descargada

**HS01200** u SEÑAL PVC 30 cm
Medida la cantidad útil descargada

**HS01300** u SEÑAL PVC 30x30 cm
Medida la cantidad útil descargada

**HS01000** u SEÑAL PELIGRO 0,90 m TIPO A
Medida la cantidad útil descargada

**HS02300** u TRÍPODE AC. GALV. SEÑAL T.A. 0,90 m
Medida la cantidad útil descargada

**HS00200** u PANEL DIRECCIONAL 1,50x0,45 m
Medida la cantidad útil descargada

**HS02000** u SOPORTE EN "T" PARA PANELES DIRECCIONALES
Medida la cantidad útil descargada

**ER00100N** m3 Canon gestion de residuos mixtos
Medido el volumen aparente descargado en almacén
